# Illerich Feuerwehrgerätehaus
Angebotsaufforderung (GAEB DA XML 3.2, DA83)
Projekt: 22-043
Währung: EUR
Erstellt mit: AVAPLAN, 26.10.2026

## Allgemein Vorbemerkungen
Das Feuerwehrgeräthaus in Illerich soll auf der Parzelle 14/2, 14/3, 15/2, Flur 16 in der Gemarkung Illerich erichtet werden.

Illerich ist eine Ortsgemeinde im Landkreis Cochem-Zell und gehört zur Verbandsgemeinde Kaisersesch. Das Dorf liegt rund 4km von der Autobahnausfahrt A48 Kaisersesch entfernt und ist gut zu erreichen.

Das Grundstück liegt zentral im Ortskern direkt an der Kaisersescher Straße (Hauptdurchfahrtsstraße) und kann mit Fahrzeugen aller Größen angefahren werden.

Lagerflächen für Materialien sind auf dem Gelände ausreichend vorhanden.

Sollten verkehrsrechtliche Anordnungen und Auflagen erforderlich werden, sind diese eigenständig vom AN herbeizuführen werden und sind mit einzukalkulieren.

## Rohbauarbeiten
EP-Anteile: Lohn; Material

### Los 1 Baustelleneinrichtung

**1.1 Baustelle einrichten**
Baustelle einrichten, Geräte, Werkzeuge und sonstige Betriebsmittel, die zur vertragsgemäßen Durchführung der Bauleistungen erforderlich sind, auf die Baustelle bringen, bereitstellen und soweit der Geräteeinsatz nicht gesondert berechnet wird, betriebsfertig aufstellen, einschließlich der dafür notwendigen Arbeiten. Die erforderlichen festen Anlagen herstellen. Bei Bedarf Zu- und Abfahrtswege zur Baustelle sowie Lagerplätze anlegen bzw. instandhalten, ggf. wieder instandsetzen, sonstige Platzbefestigungen und Wege, sofern erforderlich, im Baustellenbereich anlegen bzw. instandhalten.
Mutterbodenarbeiten und Beseitigung des Aufwuchses für die Baustelleneinrichtung, soweit erforderlich, werden nicht gesondert berechnet.
Sollten die zur Verfügung stehenden Flächen innerhalb des Ausbaubereiches für die Bauabwicklung nicht ausreichen, so sind weitere Flächen zu Lasten des AN zu beschaffen.
Die Kosten für Vorhalten, Unterhalten und Betreiben der Geräte, Anlagen und Einrichtungen einschließlich Mieten, Pacht, Gebühren und dgl. sind nicht in diese Pauschale, sondern in die Einheitspreise der betreffenden Teilleistungen einzurechnen.
Soweit nicht für bestimmte Bauleistungen (z.B. Bedarfsleistungen) das Einrichten der Baustelle als besonderer Ansatz enthalten ist, umfasst die Pauschale die Vergütung der Baustelleneinrichtung für alle Bauleistungen sämtlicher Abschnitte des LV.

Hinweis / Lage:
Soweit die Pauschale für diese Position 5% der Gesamtangebotssumme überschreitet, wird der Restbetrag dem Baufortschritt entsprechend ausgezahlt.
Menge: 1,000 St

**1.2 Baustelle unterhalten**
Unterhalten und sichern der Baustelle, einschließlich Gestellung der erforderlichen Betriebsstoffe für die Dauer der Arbeiten.

Hinweis / Lage:
Die Vergütung erfolgt prozentual zum Baufortschritt.
Menge: 1,000 St

**1.3 Baustelle räumen**
Baustelle von allen Geräten, Anlagen, Einrichtungen, und dergleichen räumen, benutzte Flächen und Wege entsprechend dem ursprünglichen Zustand unter Wahrung der landschaftlichen Belange ordnungsgemäß herrichten. Verunreinigungen beseitigen.

Hinweis / Lage:
-
Menge: 1,000 St

**1.4 Bauzaun versetzbar stellen und vorhalten**
Bauzaun, versetzbar, auf befestigtem Untergrund, ohne Befestigung im Untergrund, aus Einzelelementen mit verzinktem Stahlrohrrahmen und Vergitterung, Zaunoberkante 2,00 m über Geländeoberfläche.

Einschließlich Aufstellen und Räumen, Ausführung gemäß Zeichnung.

Hinweis/Lage:
Der Bauzaun ist vor Beginn der Erdarbeiten und somit zu Beginn der Baumaßnahme aufzustellen. Die rechtzeitige Herstellung der erforderlichen Baustellenabsicherung ist bei der Bauablaufplanung zu berücksichtigen.

Lage: Baufeld
Menge: 130,000 m

**1.5 Bauzaun vorhalten**
Vorgenannter Bauzaun über die Grundstandzeit hinaus vorhalten.

Hinweis/Lage:
Lage: Baufeld
Menge: 9880,000 mWo

**1.6 Miettoilette**
Miettoilette für die Dauer der Baumaßnahme stellen und vorhalten. Einschließlich wöchentlicher Entleerung und Reinigung.

Hinweis / Lage:
Lage: Baufeld
Die Miettoilette ist vor Beginn der Erdarbeiten und somit zu Beginn der Baumaßnahme aufzustellen. Die rechtzeitige Bereitstellung ist bei der Bauablaufplanung zu berücksichtigen.
Menge: 1,000 St

**1.7 Miettoilette vorhalten**
vor genannte Miettoilette über die Grundstandzeit hinaus vorhalten.

Hinweis / Lage:
Lage: Baufeld
Menge: 76,000 Wo

### Los 2 Entwässerungsarbeiten

*Hinweis: Hinweis Leitungen*
Die Grundleitungen für Abwasser und Leerrohre werden nebeneinander in einem gemeinsamen Graben in gleicher Höhenlage eingebaut.

Der Erdaushub zum Verlegen der Grundleitungen erfolgt bauseits.

**2.1 Grundleitungen Abwasser einbauen DN 100**
Kanalleitung liefern und mit Gefälle einbauen, einschl. aller erforderlicher Passschnitte. 10 cm Sandbettung sowie die Rohrummantelung mit 30 cm Überdeckung sind auf voller Grabenbreite einzukalkulieren.
Weiterhin sind im Einheitspreis die Erdarbeiten für die Sandbettung enthalten.

Hinweis / Lage:
Lage: Grundleitung Regen-, Schmutzwasser
Rohrart: PVC
Dimension: DN 100
Menge: 75,000 m

**2.2 Grundleitungen Abwasser einbauen DN150**
Kanalleitung liefern und mit Gefälle einbauen, einschl. aller erforderlicher Passschnitte. 10 cm Sandbettung sowie die Rohrummantelung mit 30 cm Überdeckung sind auf voller Grabenbreite einzukalkulieren.
Weiterhin sind im Einheitspreis die Erdarbeiten für die Sandbettung enthalten.

Hinweis / Lage:
Lage: Grundleitung Regen-, Schmutzwasser
Rohrart: PVC
Dimension: DN 150
Menge: 20,000 m

**2.3 Grundleitungen Leerrohre einbauen**
PVC-Rohre als Leerrohre liefern und einbauen, inkl. Sandbettung und -ummantelung und einziehen eines verzinkten Zugdrahtes.

Hinweis / Lage:
Dimension: DN 100
Zugdraht: d=2 mm verzinkt
Lage: Versorgungsgraben
Menge: 20,000 m

**2.4 Zulage für Bögen, Abzweiger etc. DN100**
Zulage zu vorgenannten Positionen für PVC-Bogen DN 100/150 (15°, 30°, 45°), Abzweiger 100/100 u. 150/150, Überschiebemuffen DN 100/150, Deckel, Reduzierungen usw., liefern und montieren

Hinweis / Lage:
Winkel: 15°-45°
Material: PVC
Dimension: DN 100mm
Menge: 150,000 St

**2.5 Zulage für Bögen, Abzweiger etc. DN150**
Zulage zu vorgenannten Positionen für PVC-Bogen DN 100/150 (15°, 30°, 45°), Abzweiger 100/100 u. 150/150, Überschiebemuffen DN 100/150, Deckel, Reduzierungen usw., liefern und montieren

Hinweis / Lage:
Winkel: 15°-45°
Material: PVC
Dimension: DN 150 mm
Menge: 50,000 St

### Los 3 Betonbauarbeiten (Sozialtrakt)

**3.1 PE-Folie 0,2mm stark**
PE-Folie als Trennlage auf verdichtetem Tragschichtmaterial als Trennlage, liefern, transportieren und verlegen,
PE-Folie >= 0,2 mm
1-lagig, Stöße überlappen mind. 10 cm,

Hinweis / Lage:
Lage: Bodenplatte Sozialtrakt,
Menge: 110,000 m2

**3.2 Bodenplatte Sozialtrakt**
Bodenplatte aus Stahlbeton auf der Sauberkeitsschicht nach Wahl des AN herstellen. Oberseite der Bodenplatte ohne Gefälle eingebaut, glatt abgezogen.
Schalung und Traggerüst werden separat abgerechnet.
Die Bewehrung wird in einer separaten Position abgerechnet.

Evtl. Betonierabschnitte nach Ermessen des AN sind einzukalkulieren.

Hinweis / Lage:
Lage: Sozialtrakt (Massivbau)
Breite: ca.  6,75 m
Länge: ca. 16,75 m
Dicke: 0,25 m
Festigkeitsklasse: C25/30
Expositionsklassen: XC3
Menge: 27,500 m3

**3.3 Schalung Bodenplatten**
Schalung für Betonbauteil einschließlich Aussparungen
und Schlitzen nach Unterlagen des AG herstellen, vorhalten und beseitigen.
Bauteil = Bodenplatten.
Schalung für ebene Flächen.
Schalung vertikal, umlaufend an Stirnseiten.
Schalung glatt.

Hinweis / Lage:
Lage: Sozialtrakt
Schalungshöhe: ca. 0,25  m
Es wird die Betonsichtfläche abgerechnet.
Menge: 12,500 m2

**3.4 Bodenplattenaussparungen (Zulage)**
Zulage zu vorheriger Position  für Bodenplattenaussparungen zur Durchführung von Grundleitungen und Leerrohren inkl. Schalung und dem späteren Beibetonieren, ggfs. auch zeitlich versetzt zu einem späteren Zeitpunkt.
Vor dem Beibetonieren der Aussparung ist in der Öffnung ein Fugendichtband mit zwei parallelen Quellstreifen zur redundanten Abdichtung von Fugen im Betonbau gegen Wasser als Betonanschluss nach Wahl des AN zusätzlich anzubringen.

Hinweis / Lage:
Lage: Sozialtrakt wie vorherige Position
Abmessungen: bis 25/25 cm
Menge: 8,000 St

**3.5 Deckenplatte als Filigranbauteile Sozialtrakt**
Deckenplatte aus Filigranbauteilen liefern und verlegen.
Deckenrandschalung werden separat abgerechnet.
Einschließlich Traggerüste nach Erfordeniss
Die Bewehrung wird in einer separaten Position abgerechnet.

Evtl. Betonierabschnitte nach Ermessen des AN sind einzukalkulieren.

Die Untersicht der Deckenplatten sind in Sichtqualität SB3 herzustellen. Die Stöße sind im Anschluss in passender Sichtqualität zu Spachteln und die Übergänge zu schleifen.
Einschließlich dem Ausbetonieren der Fertigbauteile

Hinweis / Lage:
Lage: Sozialtrakt (Massivbau)
Breite: ca.  6,75 m
Länge: ca. 16,75 m
Dicke: 0,22 m
Festigkeitsklasse: C25/30
Expositionsklassen: XC3
Art: Filigranbauteile
Menge: 30,000 m3

**3.6 Schalung Deckenplatte Stirnseite**
Schalung der Deckenstirnseite für Betonbauteil einschließlich Aussparungen
und Schlitzen nach Unterlagen des AG herstellen, vorhalten und beseitigen.
Bauteil = Deckenplatte, Stirnseite.
Schalung für ebene Flächen.
Schalung vertikal, umlaufend an Stirnseiten.
inkl. 8cm Wärmedämmung WLG 035.
Schalung glatt.

Der Einbau in mehreren Betonierabschnitten ist für alle Betonarbeiten einzukalkulieren.

Hinweis / Lage:
Lage: Sozialtrakt EG.-Decke
Schalungshöhe: ca. 0,22 m
Menge: 12,500 m2

**3.7 Ringanker d=36,5cm mit Dämmung (Zulage)**
Abrechnung als Zulage zur Position Mauerwerk herstellen.
Ringanker aus Stahlbeton nach Angabe der Statik in den  Außenwänden des Sozialtraktes herstellen, einschließlich Schalung wie nachfolgend beschrieben. Ringanker auf Mauerwerksuntergrund betonieren. Oberseite des Ringankers glatt abziehen.
Die Bewehrung wird in einer separaten Position abgerechnet.
Randschalung 2-seitig vertikal einbauen, inkl. Stirnseitenschalung an jeweiligen Enden. Schalung vorhalten und beseitigen. Schalmaterial nach Wahl des AN.
Mehrere Ringankerabschnitte gemäß Plan beachten.
Miteinzurechnen ist der Einbau einer XPS-Dämmung in 80 mm Stärke, WLG 035, auf der Außenseite.

Alternativ nach Wahl den AN: Verwendung einer im Bauteil verbleibenden Elementschalung mit außen integrierter Dämmung, innen mit mineralisch gebundener Flachpressplatte.
Verbund der Seitenteile mittels Traversensystems aus glasfaserverstärktem Kunststoff. Die Mindestbetondeckung nach DIN EN 1992/NA und die Forderungen des DBV Merkblatt Abstandhalter nach Eurocode 2 müssen eingehalten werden.
Kraftschlüssige Verbindung der Schalung mit dem Betonkern durch Ankerleisten.

Hinweis / Lage:
Lage: Sozialtrakt im Obergeschoss
Breite: 0,365 m, inkl. 8 cm Dämmung
Höhe: 0,25 m
Festigkeitsklasse: C 25/30
Expositionsklasse: XC1
Menge: 3,000 m3

**3.8 Stahlbetonstütze b=36,5cm mit Dämmung (Zulage)**
Abrechnung als Zulage zur Position Mauerwerk.

Stahlbetonstütze nach Angabe der Statik in den  Außenwänden des Sozialtraktes herstellen, einschließlich Schalung wie nachfolgend beschrieben. Stahlbetonstütze in Mauerwerk integrieren und betonieren.
Schalung 2-seitig innen und außen vertikal einbauen,  Schalung vorhalten und beseitigen. Schalmaterial nach Wahl des AN.
Miteinzurechnen ist der Einbau einer XPS-Dämmung in 80 mm Stärke, WLG 035, auf der Außenseite.

Mindestbetondeckung nach DIN EN 1992/NA und die Forderungen des DBV Merkblatt Abstandhalter nach Eurocode 2 müssen eingehalten werden.
Kraftschlüssige Verbindung der Schalung mit dem Außenmauerwerk.

Hinweis / Lage:
Lage: Sozialtrakt im Erdgeschoss
Breite: 0,365 m, inkl. 8 cm Dämmung
Höhe: verschieden
Festigkeitsklasse: C 25/30
Expositionsklasse: XC1
Menge: 8,000 m

**3.9 Ringanker d=24cm ohne Dämmung (Zulage)**
Abrechnung als Zulage zur Position Mauerwerk herstellen. Ringanker aus Stahlbeton nach Angabe der Statik in den Innenwänden des Sozialtraktes herstellen, einschließlich Schalung wie nachfolgend beschrieben. Ringanker auf Mauerwerksuntergrund betonieren. Oberseite des Ringankers glatt abziehen.
Die Bewehrung wird in einer separaten Position abgerechnet.
Randschalung 2-seitig vertikal einbauen. Schalung vorhalten und beseitigen. Schalmaterial nach Wahl des AN.
Mehrere Ringankerabschnitte gemäß Plan beachten.

Hinweis / Lage:
Lage: Sozialtrakt Innenwände
Breite: 0,24m
Höhe: 0,25 m
Festigkeitsklasse: C 25/30
Menge: 1,000 m3

**3.10 Wandscheibe als Filigranbauteile Sozialtrakt**
Wandscheibe aus Filigranbauteilen liefern und verlegen.
einschließlich sämtlicher Abstützungen  und sonstigen erforderlichen Befestigungen
Die Bewehrung der Wandelemente ist in die Position mit einzukalkulieren

Evtl. Betonierabschnitte nach Ermessen des AN sind einzukalkulieren.

Die Ansicht zum Raum der Wandscheiben sind in Sichtqualität SB3 herzustellen. Die Stöße sind im Anschluss in passender Sichtqualität zu Spachteln und die Übergänge zu schleifen.

Hinweis / Lage:
Lage: Sozialtrakt (Massivbau)
Breite: ca.  6,75 m
Länge: ca. 16,75 m
Wanddicke: 0,25 m
Festigkeitsklasse: C25/30
Expositionsklassen: XC3
Art: Filigranbauteile
Menge: 27,500 m3

**3.11 Betonstahl in allen Abmessungen für Betonbauteile**
Betonstahl (Matten- und Rundstahl) entsprechend statischen und konstruktiven Erfordernissen einbauen, einschließlich schneiden und biegen, in allen Längen und Durchmessern, einschließlich Abstandshalter.
Stahlsorte BSt 500 S+M(A)

Hinweis / Lage:
alle Bauteile
Menge: 7000,000 kg

### Los 4 Betonbauarbeiten (Fahrzeughalle)

*Hinweis: - Stahlbetonwand Fahrzeughalle -*

**4.1 Sauberkeitsschicht unter Streifenfundamente herstellen**
Sauberkeitsschicht aus Beton unter Streifenfundament herstellen. Das Betonieren erfolgt direkt auf dem Erdreich. Der  Oberseite der Sauberkeitsschicht eben abziehen.

Hinweis / Lage:
Lage: Streifenfundamente
Betongüte C20/25
Breite: 150cm
Höhe: ca 10 cm
Länge 3 Stück a 12,50m
Menge: 5,500 m3

**4.2 Fundamente herstellen**
Streifenfundament aus Stahlbeton herstellen. Das Betonieren erfolgt direkt auf der Sauberkeitsschicht bzw. senkrecht außen gegen eine Schalung. Der restliche Teil wird senkrecht gegen das Erdreich betoniert. Oberseite des Fundaments glatt abziehen.
Die Bewehrung und die Schalung wird in einer separaten Position abgerechnet.
Ausführung laut Statik.

Hinweis / Lage:
Lage: Streifenfundament
Breite: verschiedene von 1,00-1,50m
Höhe: 0,30-0,80m
Festigkeitsklasse: C 25/30
Menge: 30,000 m3

**4.3 Wandscheibe als Filigranbauteile Fahrzeughalle**
Wandscheibe der Fahrzeughalle aus Filigranbauteilen liefern und verlegen.
einschließlich sämtlicher Abstützungen  und sonstigen erforderlichen Befestigungen
Die Bewehrung der Wandelemente ist in die Position mit einzukalkulieren

Evtl. Betonierabschnitte nach Ermessen des AN sind einzukalkulieren.

Die Ansicht zum Raum der Wandscheiben sind in Sichtqualität SB3 herzustellen. Die Stöße sind im Anschluss in passender Sichtqualität zu Spachteln und die Übergänge zu schleifen.

Hinweis / Lage:
Lage: Fahrzeughalle
Höhe: ca.  2,00 m
Länge: ca. 12,50 m
Wanddicke: 0,25 m
Festigkeitsklasse: C25/30
Expositionsklassen: XC3
Art: Filigranbauteile
Menge: 7,000 m3

**4.4 Schalung Bodenplatte/Sockel**
Schalung für Betonbauteil einschließlich Aussparungen und Schlitzen nach Unterlagen des AG herstellen, vorhalten und beseitigen.
Bauteil = Bodenplatten

Die Sichtbaren Seiten der Sockelwand zur Halle und Kopfseitig sind in Sichtqualität SB3 herzustellen.

Alle im Endzustand sichtbaren Kanten mit Dreikantleisten 1,5/1,5 cm fasen. Der Einbau in mehreren Betonierabschnitten ist für alle Betonarbeiten einzukalkulieren.

Hinweis / Lage:
Lage: Fahrzeughalle
Schalungshöhe: ca. 0,25 m
Menge: 75,000 m2

**4.5 Sockelwand Fahrzeughalle**
Sockelwand aus Stahlbeton auf dem Streifenfundament herstellen, mit waagerechter Oberkante und gefasten Kanten am Wandkopf.
Die Unterkante der Sockelwand verläuft auf einem Streifenfundament .

Die Sichtbaren Seiten der Sockelwand zur Halle und Kopfseitig sind in Sichtqualität SB3 herzustellen.

Schalung  wird separat abgerechnet.
Die Bewehrung wird in einer separaten Position abgerechnet.

Hinweis / Lage:
Lage: Fahrzeughalle
Breite: ca. 0,35 m
Höhe:  ca. 0,5 m
Länge: ca. 15,00 m
Festigkeitsklasse: C25/30
Expositionsklasse: XC3, XD3,
Art: Ortbeton
Menge: 3,000 m3

**4.6 Betonstahl in allen Abmessungen für Betonbauteile**
Betonstahl (Matten- und Rundstahl) entsprechend statischen und konstruktiven Erfordernissen einbauen, einschließlich schneiden und biegen, in allen Längen und Durchmessern, einschließlich Abstandshalter.
Stahlsorte BSt 500 S+M(A)

Hinweis / Lage:
alle Bauteile
Menge: 7500,000 kg

*Hinweis: - Bodenplatte -*

**4.7 Planum unter Perimeterdämmung**
Planum unter Perimeterdämmung herstellen,
zul. Abweichung von der Sollhöhe +/- 2 cm, Korngröße 0-2 mm,
bis ca. 4 cm dick, als ebene Fläche für den Einbau
der Perimeterdämmung unter den Betonbodenplatten
liefern und einbauen. Handeinbau ist zu berücksichtigen.

Hinweis / Lage:
Lage: Bodenplatte
Menge: 130,000 m2

**4.8 Perimeterdämmung unter der BP**
Perimeterdämmung unter Bodenplatte, aus Polystyrol-Hartschaum XPS DIN EN 13164, Bemessungswert der Wärmeleitfähigkeit max. 0,035 W/(mK), Nennwert der Wärmeleitfähigkeit max. 0,034 W/(mK), einlagig, Dicke 80mm, Anwendungsgebiet DIN 4108-10 PB, hohe Druckbelastbarkeit - dh, lose auflegen, Ausführung gemäß Einzelbeschreibung.

Hinweis / Lage:
Lage: Bodenplatte
Menge: 130,000 m2

**4.9 PE-Folie 0,2mm stark**
PE-Folie als Trennlage auf verdichtetem Tragschichtmaterial als Trennlage, liefern, transportieren und verlegen,
PE-Folie >= 0,2 mm
1-lagig, Stöße überlappen mind. 10 cm,

Hinweis / Lage:
Lage: Bodenplatte Fahrzeughalle
Menge: 135,000 m2

**4.10 Entwässerungsrinne einbauen**
Entwässerungsrinne befahrbar Klasse C250 gemäß DIN EN 1433/DIN 19580 der Nennweite 150mm mit Sohlgefälle zwischen den Stellplätzen auf einem Betonunterbau einbauen.
Die Rinne ist im Anschluss vor Schäden bei Folgearbeiten ausreichend zu schützen.

Hinweis / Lage:
Nennweite: ca.150mm
Lage: Fahrzeughalle
Menge: 11,000 m

**4.11 Stahlwinkel 80x80x5 als Kantenschutz Tor**
Stahlwinkel 80x80x5, Länge = 4,10m, einteilig, als Kantenschutz an der Toreinfahrt liefern und Fluchtgerecht vor der Betonage der Bodenplatte montieren.
Der Winkel erhält innseitig alle 50cm einen Flachstahl b/d=50x8mm, Länge ca. 120mm zur Verankerung in der Bodenplatte.
Flachstahl unter 45 Grad an dem Winkel innseitig  anschweißen.

Die Konstruktion ist verzinkt zu liefern und mit allen erforderlichen Unterstützungen fluchtgerecht einzubauen nach Absprache mit der BÜ.

Hinweis / Lage:
Lage: Tor Fahrzeughalle
Menge: 2,000 St

**4.12 XPS-Platten als Trennlage d=20mm**
XPS-Platten d=20mm als Trennlage zwischen Betonsockel und Bodenplatte liefern und montieren.

Hinweis / Lage:
Lage:
Trennschicht senkrecht zwischen
Bodenplatte und Betonsockel
Plattenstärke d=20mm
Bodenplattenhöhe = 25cm
Menge: 40,000 m

**4.13 Bodenplatte Fahrzeughalle**
Bodenplatte aus Stahlbeton auf der Perimeterdämmung der Vorposition herstellen.
Aufbau von unten nach oben:
-Planum
-XPS-Dämmung
-PE-Folie
-Bodenplatte

Oberseite der Bodenplatte mit Gefälle zur Rinne eingebaut und glatt abgezogen.
Zulage für Gefälle siehe gesonderte Position.
Schalung und Traggerüst werden separat abgerechnet.
Die Bewehrung wird in einer separaten Position abgerechnet.

Die Position wird nicht mit den restlichen Bauarbeiten ausgeführt, sondern Zeitverzögert d.h sobald die Fahrzeughalle fertiggestellt ist.

Hinweis / Lage:
Lage: Fahrzeughalle
Breite: ca.  10,75 m
Länge: ca. 12,50 m
Dicke: 0,25 m
Festigkeitsklasse: C30/37
Expositionsklassen: XC2, XF4, XM2
Menge: 35,000 m3

**4.14 Zulage zur Vorposition für das Herstellen von ca. 1,5%**
Zulage zur Vorposition für das Herstellen von ca. 1,5% Gefälle in vor genannter Stb.-Bodenplatte der Vorposition.

Hinweis / Lage:
Lage: Fahrzeughalle
Breite: ca.  10,75 m
Länge: ca. 12,50 m
Dicke: 0,25 m
Das Gefälle wird beidseitig zur Zeilenrinne in Hallenmitte geführt. (siehe Grundrissplan)
Menge: 130,000 m2

**4.15 Zulage Bodenplatte Flügelglätten**
Zulage zur vorherigen Position

Flügelglätten der Bodenplatte
Ebenflächigkeit nach DIN 18202, Tabelle 3, Zeile 3.
Hartstoffeinstreuung der Gruppe A, (nach DIN 18560-3 / DIN 1100) benötigt man standardmäßig 3.000 bis 5.000 Gramm pro Quadratmeter
bestehend aus
Quarzsand mit hohem Siliciumgehalt, bis zur
vollständigen Sättigung der Oberfäche,
liefern und Verlegen einer PE-Schutzfolie auf dem
eingebauten Betonboden, später wieder abbauen abfahren und entsorgten.
Die Position wird nicht mit den restlichen Bauarbeiten ausgeführt, sondern Zeitverzögert d.h sobald die Fahrzeughalle fertiggestellt ist.

Hinweis / Lage:
Lage: Fahrzeughalle
Dicke: 0,25 m
Festigkeitsklasse: C30/37
Rutschhemmungsklasse R12
Menge: 130,000 m2

**4.16 Zulage Bodenplattenaussparungen**
Zulage zu vorheriger Position  für Bodenplattenaussparungen zur Durchführung von Grundleitungen und Leerrohren inkl. Schalung und dem späteren Beibetonieren, ggfs. auch zeitlich versetzt zu einem späteren Zeitpunkt.
Vor dem Beibetonieren der Aussparung ist in der Öffnung ein Fugendichtband mit zwei parallelen Quellstreifen zur redundanten Abdichtung von Fugen im Betonbau gegen Wasser als Betonanschluss nach Wahl des AN zusätzlich anzubringen.

Hinweis / Lage:
Lage: Fahrzeughalle
Abmessungen: bis 25/25 cm
Menge: 2,000 St

**4.17 Abdichtung Bauteilfuge Boden Fugendichtstoff PUR B 20mm Primer**
Abdichtung von Bauteilfugen in Böden, Untergrund Beton, mit Fugendichtstoff, Basis Polyurethan, Farbton grau, Fugenbreite 20 mm, Verhältnis Fugenbreite zu Dichtstofftiefe 2:1, einschl. chemischer Vorreinigung, einschl. systemgebundenem Primer, Ausführung gemäß Zeichnung,

Hinweis / Lage:
Lage: Fahrzeughalle, (Sockel zu Bodenplatte, Gebäudetrennung)
Menge: 40,000 m

**4.18 Abdichtung Bauteilfuge Boden Fugendichtstoff PUR B 10mm Primer**
Abdichtung von Bauteilfugen in Böden, Untergrund Beton, mit Fugendichtstoff, Basis Polyurethan, Farbton grau, Fugenbreite 10 mm, Verhältnis Fugenbreite zu Dichtstofftiefe 1:1, einschl. chemischer Vorreinigung, einschl. systemgebundenem Primer, Ausführung gemäß Zeichnung,
Hinweis / Lage:
Lage: Fahrzeughalle, (Entwässerungsrinne)
Menge: 22,000 m

**4.19 Schutz für Baustellenböden**
Liefern, verlegen, vorhalten und rückstandsfrei entfernen einer temporären, hochbelastbaren Bodenschutzabdeckung zum Schutz fertiger oder neu verlegter Bodenflächen während der Ausführung von Bau-, Umbau- und Renovierungsarbeiten im Innenbereich.

Die Schutzabdeckung muss für starke mechanische Beanspruchungen (Baustellenverkehr, Materialtransport, Leitern, Gerüste) geeignet sein und den Boden zuverlässig vor Beschädigungen, Verschmutzungen sowie Feuchtigkeit schützen.

Ausführungsanforderungen:

Mehrlagige, tritt- und druckfeste Schutzabdeckung in Rollenform.
Atmungsaktive Ausführung zur Vermeidung von Feuchtestau und Verfärbungen bei neu verlegten Bodenbelägen, Integrierte Flüssigkeitssperre
Rutschhemmende Oberfläche zur Erhöhung der Arbeitssicherheit.

Geeignet für den Schutz von Betonflächen.

Schutz angrenzender Wand- und Sockelkanten durch geeignete Falz- oder Kantenausbildung

Stoß- und Randbereiche dicht auszuführen
Befestigung ausschließlich mit für den Untergrund geeigneten, rückstandsfrei entfernbaren Hilfsmitteln

Keine Beschädigung oder Rückstände am Untergrund nach Entfernung

Nachweis einer nachhaltigen Materialherkunft (z. B. FSC oder gleichwertig)

Flächengewicht: ca. 600 g/m²

Hinweis/Lage:
Lage: Fahrzeughalle
Die Position wird nicht mit den restlichen Bauarbeiten ausgeführt, sondern Zeitverzögert d.h sobald die Fahrzeughalle fertiggestellt ist.
Menge: 130,000 m2

### Los 5 Wandabdichtung und Verfüllung

**5.1 Grundierung vertikaler Flächen mit Voranstrich**
Voranstrich für KSK-Bahnen auf Wandflächen aus
Mauerwerk / Beton aufbringen. Der Voranstrich muss zur Abdichtungsbahn im System gewählt werden.

Die Verarbeitungshinweise des Herstellers sind zu
beachten.

Werkstoff: lösemittelhaltiger, schnellabbindender,
porenschließender und staubbindender Voranstrich für
mineralische Untergründe.

Hinweis/Lage:
Aufegehende Bauteile im Erdberührten Bereich
Menge: 90,000 m2

**5.2 Abdichtung auf Wandflächen aus Mauerwerk / Beton**
Abdichtung auf Wandflächen aus Mauerwerk / Beton nach DIN 18533 für Wassereinwirkungsklasse W1-E mit kaltselbstklebender Bitumendichtungsbahn mit HDPETrägerfolie herstellen, einschließlich aller erforderlichen Nebenarbeiten.
Die Bahn ist auf vorbehandelter Fläche vollflächig zu
verkleben und an Längs- und Quernähten 80 mm sowie an Anschlüssen 100 mm breit zu überlappen. Die Verlegehinweise des Bahnenherstellers sind zu beachten.

Bitumendichtungsbahn mit HDPE-Trägerfolie gemäß DIN SPEC 20000-202 Tabelle 18 (KSK)
Dicke: ca. 1,5 mm
Oberfläche: kreuzlaminierte Spezial-HDPE-Folie

Reißkraft längs/quer: > 200 N/5 cm
Höchstzugkraftdehnung: > 150 %
Weiterreißkraft: > 140 N
Widerstand gegen statische Belastung Verfahren B: 5kg
Widerstand gegen Stoßbelastung (Verfahren A): > 200 mm
Widerstand gegen Stoßbelastung (Verfahren B): > 600 mm
Scherwiderstand der Fügenähte: > 200 N/50mm
Kaltbiegeverhalten: > - 30°C
Wasserdichtheit: 400 kPa/72 h.

Hinweis/Lage:
Aufegehende Bauteile im Erdberührten Bereich
Menge: 90,000 m2

**5.3 Perimeterdämmung für aufgehende Bauteile**
Perimeterdämmung für aufgehende Bauteile, aus Polystyrol-Hartschaum XPS DIN EN 13164, Bemessungswert der Wärmeleitfähigkeit max. 0,035 W/(mK), Nennwert der Wärmeleitfähigkeit max. 0,034 W/(mK), einlagig, Dicke 80mm, Anwendungsgebiet DIN 4108-10 PB, hohe Druckbelastbarkeit -
Die Fixierung erfolgt materialschonend über verträgliche Bitumenkleber oder PU-Schäume, die die Abdichtungsbahn nicht angreifen.

Hinweis/Lage:
Aufgehende Bauteile im Erdberührten Bereich
Menge: 90,000 m2

**5.4 Vertikale Drän- und Schutzbahn nach DIN 4095**
Vertikale Drän- und Schutzbahn nach DIN 4095 (Wände)
Vor Verfüllung eine Drainbahn mit Schutzfunktion anordnen; Filtervlies zur Boden-/Hinterfüllseite; Anschlüsse an Fundamentoberkante und Sockel provisorisch bis zur Verfüllung. Stöße mit dem überstehenden Vlies sorgfältig überlappen, unteres Ende auf der Ringdrainage auflegen. Vertikale Abflussleistung ~2,7 l/(s m), Druckfestigkeit ~250 KN/m².

Hinweis/Lage:
Aufegehende Bauteile im Erdberührten Bereich
Menge: 90,000 m2

**5.5 Dränage einbauen**
Teilsickerleitung liefern und innerhalb oder außerhalb des Baukörpers wie folgt herstellen:
Liefern und höhengerechtes Verlegen der quer geschlitzten, tunnelförmigen Teilsickerleitung mit glatter Fließsohle.
Sickerpackung mit filterstabilem, wasserdurchlässigem, geotextilem Filtervlies abdecken.
Rohrenden nach Abstimmung mit BÜ.
Die Dränage verläuft parallel zu den Streifenfundamenten/L-Steinen. Aushub und Verfüllen der Gräben werden separat abgerechnet.

Hinweis / Lage:
Rohrart: Strasil oder gleichwertig DN 100 mm
Filtermaterial: Kies- oder Lavakörnung 16/32
Bereich: entlang Streifenfundamenten
Menge: 50,000 m

**5.6 Frostschutzschicht liefern und einbauen**
Frostschutzmaterial liefern, profilgerecht, lagenweise einbauen und verdichten.
Einzurechnen ist das Herstellen des Feinplanums und der Einbau bei beengten Verhältnissen (Gehwege, Engstellen, enge Fahrbahnbereiche, usw.). Die Entmischung ist durch sofortiges Einbauen und Verdichten zu vermeiden. Der optimale Wassergehalt ist beim Einbau einzuhalten.

Hinweis / Lage:
Abrechnung: nach Aufmaß und Profilen
Baustoffgemisch: 0/45 mm gem. ZTV/TL
SoB-StB
Anforderung: gem. ZTV/TL SoB-StB
Feinkornanteil: im eingebauten Zustand max. 5 M.-%
Verformungsmodul EV2 / Verdichtunggrad auf
OK Frostschutz:
Bk0,3 mind. 100 MPa,
Verhältnis Wert Ev2/EV1 <= 2,2
Genauigkeit: +/- 2 cm
Einbaustärke: 25 cm
Menge: 130,000 m3

**5.7 Plattendruckversuch als KP**
Plattendruckversuch gemäß DIN 18134 als Kontrollversuch (Fremdüberwachung durch den AG) durchführen. Einschließlich Gestellung aller Geräte, insbesondere Gegengewicht, und Nebenleistungen sowie Vorlage des Prüfergebnisses in 3-facher Ausfertigung.
Die Prüfberichte müssen als Kontrollprüfungsbericht auf den AG ausgestellt werden.
Diese Position wird nicht angewandt für die vom AN ohnehin nachzuweisende Verdichtungskontrolle im Zuge der Eigenüberwachung.

Hinweis / Lage:
Hinweis: auf besondere Anordnung der BÜ
Lage: nach Angaben der Bauüberwachung
Abrechnung: St = Kontrollversuch der die Anfoderungen erfüllt.
Ausführung: nur in Anwesenheit der BÜ!
Menge: 2,000 St

### Los 6 Mauerwerksarbeiten

#### Titel 6.1 Mauerwerksarbeiten

*Hinweis: Vorbemerkungen Öffnungen*
Tür- und Fensteröffnungen bis 2,50 m² werden bei der Abrechnung übermessen. Größere Öffnungen werden abgezogen.

*Hinweis: Vorbemerkungen Gerüste*
Das Außengerüst des Feuerwehrhaus wird über ein separates Gewerk gestellt.
Darüber hinaus gehende Gerüststellungen bei den Innenwänden des Feuerwehrhauses sind als Nebenleistungen nach VOB in die nachfolgenden Mauerwerkspositionen einzukalkulieren. Das gilt auch für ein Innengerüst für die Giebelwände des OG, die bis zum First höher als 3,50 m sind.

**6.1.1 Außenmauerwerk 36,5 cm FK4 herstellen**
Mauerwerk für Außenwand aus Bimssteinen (Thermstein) herstellen.
Mauerwerk in Dünnbettmörtel mauern, mit mörtelfreier Stoßfugenverzahnung nach Werksvorschriften einschließlich aller Nebenleistungen.
Inkl. Kimm- und Höhenausgleichschichten, inkl. Schnitte.
Das Anlegen von Mauerwerksöffnungen mit einkalkulieren.
Die Verzahnung mit angrenzenden neuen Wänden durch Mauerwerksanker oder verzahntes Mauern ist miteinzurechnen.
Die Abrechnung erfolgt inkl. Ringanker und Stürze, mit Abzug der Öffnungen gemäß DIN bzw. Vorbemerkungen.
Das Mauerwerk wird oberhalb des fertigen Geländes beidseitig durch ein separates Gewerk verputzt.
Im Erdberührten bereich werden nur die Innnenwände verputzt.

Hinweis/Lage:
Lage: Außenwände Sozialtrakt
Wandstärke: 36,5 cm
Festigkeitsklasse: 4 (mind.), tragendes MW
Dämmwert: lambda 0,13 (mind.)
Rohdichteklasse: keine Anforderungen
Schallschutz: keine Anforderungen
Steinformat: nach Wahl des AN
Höhe EG: 3,00 m
Menge: 12,000 m3

**6.1.2 Außenmauerwerk 36,5 cm FK2 herstellen**
Mauerwerk für Außenwand aus Bimssteinen (Thermstein) herstellen.
Mauerwerk in Dünnbettmörtel mauern, mit mörtelfreier Stoßfugenverzahnung nach Werksvorschriften einschließlich aller Nebenleistungen.
Inkl. Kimm- und Höhenausgleichschichten, inkl. Schnitte.
Das Anlegen von Mauerwerksöffnungen mit einkalkulieren.
Die Verzahnung mit angrenzenden neuen Wänden durch Mauerwerksanker oder verzahntes Mauern ist miteinzurechnen.
Die Abrechnung erfolgt inkl. Ringanker und Stürze, mit Abzug der Öffnungen gemäß DIN bzw. Vorbemerkungen.
Das Mauerwerk wird oberhalb des fertigen Geländes beidseitig durch ein separates Gewerk verputzt.
Im Erdberührten bereich werden nur die Innnenwände verputzt.

Hinweis/Lage:
Lage: Außenwände Sozialtrakt
Wandstärke: 36,5 cm
Festigkeitsklasse: 2 (mind.), tragendes MW
Dämmwert: lambda 0,09 (mind.)
Rohdichteklasse: keine Anforderungen
Schallschutz: keine Anforderungen
Steinformat: nach Wahl des AN
Höhe OG: mh= 4,40 m
Menge: 80,000 m3

**6.1.3 Innenmauerwerk 24 cm herstellen**
Mauerwerk für Innenwand aus Bimssteinen herstellen.
Mauerwerk in Dünnbettmörtel mauern, mit mörtelfreier Stoßfugenverzahnung nach Werksvorschriften einschließlich aller Nebenleistungen.
Inkl. Kimm- und Höhenausgleichschichten, inkl. Schnitte.
Das Anlegen von Mauerwerksöffnungen mit einkalkulieren.
Die Verzahnung mit angrenzenden neuen Wänden durch Mauerwerksanker oder verzahntes Mauern ist miteinzurechnen.
Die Abrechnung erfolgt inkl. Ringanker und Stürze, mit Abzug der Öffnungen gemäß DIN bzw. Vorbemerkungen.
Das Mauerwerk wird beidseitig verputzt durch ein separates Gewerk.

Hinweis/Lage:
Lage: Innenwand EG Sozialtrakt
Wandstärke: 24 cm
Festigkeitsklasse: 4 (mind.), tragendes MW
Dämmwert: keine Anforderungen
Rohdichteklasse: keine Anforderungen
Schallschutz: keine Anforderungen
Steinformat: nach Wahl des AN
Höhe EG: 3,00 m
Höhe OG: mh= 4,40 m
Menge: 27,500 m3

**6.1.4 Innenmauerwerk 11,5 cm herstellen**
Mauerwerk für Innenwand aus Bimssteinen herstellen.
Mauerwerk in Dünnbettmörtel mauern, mit mörtelfreier Stoßfugenverzahnung nach Werksvorschriften einschließlich aller Nebenleistungen.
Inkl. Kimm- und Höhenausgleichschichten, inkl. Schnitte.
Das Anlegen von Mauerwerksöffnungen mit einkalkulieren.
Die Verzahnung mit angrenzenden neuen Wänden durch Mauerwerksanker oder verzahntes Mauern ist miteinzurechnen.
Die Abrechnung erfolgt inkl. Ringanker und Stürze, mit Abzug der Öffnungen gemäß DIN bzw. Vorbemerkungen.
Das Mauerwerk wird beidseitig verputzt durch ein separates Gewerk.

Hinweis/Lage:
Lage: Innenwand Eg+OG
Wandstärke: 11,5 cm
Festigkeitsklasse: 2 (mind.), nichttragendes MW
Dämmwert: keine Anforderungen
Rohdichteklasse: keine Anforderungen
Schallschutz: keine Anforderungen
Steinformat: nach Wahl des AN
Höhe EG: 3,0 m
Höhe OG: MH= 4,40 m
Menge: 11,000 m3

**6.1.5 Mauersturz 24 cm einbauen (Zul.)**
Mauersturz als Flachsturz über Türöffnungen als Zulageposition einbauen.
Mauersturz als Fertigteile zur Überdeckung von Öffnungen im Mauerwerk liefern und einbauen. Die Übermauerung (Druckzone) der Flachstürze ist mit vermörtelten Stoßfugen zu erstellen.

Hinweis / Lage:
Lage: Innenwand EG und OG Sozialtrakt
Breite: 0,24 m
Höhe: 0,115 m
Türen: 5 Stück á 1,01 m,
Wandart: Tragwand
Menge: 5,000 St

**6.1.6 Mauersturz 11,5 cm einbauen (Zul.)**
Mauersturz l=1,25m als Flachsturz über Türöffnungen als Zulageposition einbauen.
Mauersturz als Fertigteile zur Überdeckung von Öffnungen im Mauerwerk liefern und einbauen. Die Übermauerung (Druckzone) der Flachstürze ist mit vermörtelten Stoßfugen zu erstellen.

Hinweis / Lage:
Lage: Innenwand EG und OG Sozialtrakt
Breite: 0,115 m
Höhe: 0,115 m
Türen: 3 Stück á 0,885 m,  1 Stück á 1,01 m
Wandart: Nicht-Tragwand
Menge: 4,000 St

#### Titel 6.2 Abdichtungsarbeiten

**6.2.1 Abdichtung unter Mauerwerk einb.**
Abdichtung zwischen Bodenplatte und Mauerwerk mit Bitumenbahn einbauen.
Mauersperrbahn beidseitig besandet liefern und verlegen als waagerechte Abdichtung gegen aufsteigende Feuchte unterhalb der ersten Mauerwerkslage, integriert in eine Mörtelausgleichsschicht. Die Mauersperrbahn ist unter allen tragenden Innenwänden und Außenwänden zu verlegen. Die Höhe der Mörtelausgleichsschicht beträgt mindestens 1 cm maximal 3 cm. Die Mörtelausgleichsschicht wird aus Mörtel M10 DIN EN 998-2 (Zementmörtel MG III DIN 1053) hergestellt.
Die Mauersperrbahn ist mit 20 cm Stoßüberlappungen zu verlegen. Abdichtungsüberstand der horizontalen Sperrschicht ist bei Außenwänden auf der Innenseite mind. 10 cm, auf der Außenseite wandbündig, bei Innenwänden beidseits mind. 10 cm, geeignet zum Anschluss an eine horizontale Bauwerksabdichtung der Bodenplatte.

Hinweis / Lage:
Lage: Bodenplatte Sozialtrakt FWH, unter allen tragenden Wänden
Breite: 50 cm in Streifen
Menge: 80,000 m

**6.2.2 senkrechte Dichtungsschlämme**
Herstellen einer Bauwerksabdichtung im erdberührten Bereich gegen Bodenfeuchtigkeit und nicht drückendes Wasser, mäßige Beanspruchung mit einer 1-komponentigen, rissüberbrückenden flexiblen Dichtschlämme in mindestens 2 Arbeitsgängen satt und gleichmäßig auf mattfeuchten Untergrund aufbringen nach DIN 18533-3.
In 1. Lage an Ecken und Wand-Bodenanschlüssen ist ein Dichtband einzulegen.

Hinweis / Lage:
EG:Außenwand
Mindesttrockenschichtdicke 2 mm
Verbrauch ca. 1,2 kg/m² je mm Schichtdicke
Menge: 15,000 m2

#### Titel 6.3 Putzarbeiten

*Hinweis: Vorbemerkungen*
Tür- und Fensteröffnungen bis 2,50 m² werden bei der Abrechnung übermessen. Größere Öffnungen werden abgezogen.
Bei den nachfolgenden Positionen handelt es sich um vorgezogene Putzarbeiten im Zusammenhang mit den Rohbaugewerken. Die übrigen Putzarbeiten werden separat ausgeschrieben.

**6.3.1 Glattstrich an Laibungen herstellen**
Glattstrich mit Mörtel an Laibungen, Brüstungen und Stürzen, die bauartbedingt keine glatte Oberfläche haben.
Zur Erzielung eines ebenen und tragfähigen Untergrunds für die
überputzbaren Anschlussprofile bzw. zur Aufnahme von Folien (RAL Anschluss Fenster).
Abgerechnet werden nur tatsächlich glatt zu streichende Flächen. Voraussichtlich handelt es sich hier nur um senkrechte Mauerwerks-Laibungen.

Hinweis / Lage:
Lage: Sozialtrakt
Laibungstiefe: 11,5 bis 36,5cm
Menge: 30,000 m

**6.3.2 Kalkzementputz in HAR herstellen**
Kalkzementputz, 1-lagig, im später unbeheizten Innenbereich herstellen.
Putzgrund: Bims, Beton
Mörtelgruppe: CS II nach DIN EN 998-1
Oberfläche: abgerieben und gefilzt

Hinweis / Lage:
Lage: Sozialtrakt HAR
Bauteil: Wände umlaufend + Unter der Treppe
Putzdicke: 10 mm
Menge: 52,500 m2

### Los 7 Stundenlohnarbeiten

#### Titel 7.1 Stundenlohnarbeiten

*Hinweis: Vorbemerkungen*
Die Stundenlohnarbeiten sind ausschließlich für
unvorhersehbare, jedoch im Rahmen der Ausführung
zwingend erforderlich werdende Leistungen geringeren
Umfangs vorgesehen, z.B. besondere Reinigungsarbeiten,
Stemmarbeiten, etc.
Die Nachweise der erbrachten Lohnstunden sind in Form von Stundenlohnzetteln zeitnah (werktäglich, spätestens wöchentlich) dem AG zur Anerkennung vorzulegen.

Hinweis:
Sofern die eingetragenen Einheitspreise nicht der geforderten Weise der VOB/A entsprechen, wird das Angebot von der Wertung ausgeschlossen; d.h. das geforderte Entgeld muss der Leistung entsprechen.

**7.1.1 Stunden eines Meisters**
Die Abrechnung von Meisterstunden ist nur für Tätigkeiten zulässig, die zwingend die Qualifikation eines Meisters erfordern. Arbeiten, die durch Gesellen oder anderes Fachpersonal ausführbar sind, dürfen nicht als Meisterstunden verrechnet werden.

An- und Abfahrten sowie Fahrzeiten sind mit den angebotenen Stundenverrechnungssätzen abgegolten und werden nicht zusätzlich vergütet.

Hinweis / Lage:
-
Menge: 5,000 h

**7.1.2 Stunden eines Facharbeiters**
Stunden eines Facharbeiters einschl.aller
Nebenkosten für unvorhergesehene Arbeiten auf
Anweisung der Bauleitung.

An- und Abfahrten sowie Fahrzeiten sind mit den angebotenen Stundenverrechnungssätzen abgegolten und werden nicht zusätzlich vergütet.

Hinweis/Lage:
-
Menge: 5,000 h

**7.1.3 Stunden eines Auszubildenden**
Stunden eines Auszubildenden einschl.aller
Nebenkosten für unvorhergesehene Arbeiten auf
Anweisung der Bauleitung.

An- und Abfahrten sowie Fahrzeiten sind mit den angebotenen Stundenverrechnungssätzen abgegolten und werden nicht zusätzlich vergütet.

Hinweis/Lage:
-
Menge: 5,000 h

**7.1.4 Minibaggerstunden für Unvorhergesehenes**
Minibaggerstunden inkl. Bedienung und Betriebsstoffen für Unvorhergesehenes auf Anweisung der Bauleitung.

Hinweis / Lage:
-
Menge: 5,000 h

**7.1.5 Stellung eines LKW mit Bedienung und Betriebsstoffen**
Stellung eines LKW mit Bedienung und Betriebsstoffen,
Nutzlast mind. 10 to.

Hinweis / Lage:
-
Menge: 5,000 h
